# Interruptor diferencial instantáneo, clase AC, bipolar (1P+N), intensidad nominal 16 A, sensibilidad 10 mA, 5SM3111-0 "SIEMENS"

- Propiedad del archivo: CYPE INGENIEROS, S.A.
- Formato: FIEBDC-3/2002
- Divisa: EUR
- Costes indirectos: 3.00 %
- IVA: 21.00 %

**IEX060** Ud Interruptor diferencial instantáneo, clase AC, bipolar (1P+N), intensidad nominal 16 A, sensibilidad 10 mA, 5SM3111-0 "SIEMENS".
Interruptor diferencial instantáneo, clase AC, bipolar (1P+N), intensidad nominal 16 A, sensibilidad 10 mA, 5SM3111-0 "SIEMENS", montaje sobre carril DIN. Totalmente montado, conexionado y probado.
Incluye: Montaje y conexionado del elemento.
Criterio de medición de proyecto: Número de unidades previstas, según documentación gráfica de Proyecto.
Criterio de medición de obra: Se medirá el número de unidades realmente ejecutadas según especificaciones de Proyecto.

| Código | Ud | Descripción | Rendimiento | Precio | Importe |
|---|---|---|---|---|---|
| mt35sie024aaa | Ud | Interruptor diferencial instantáneo, clase AC, bipolar (1P+N), intensidad nominal 16 A, sensibilidad 10 mA, 5SM3111-0 "SIEMENS", montaje sobre carril DIN, según UNE-EN 61008-1. (material) | 1.000 | 428.83 | 428.83 |
| mo003 | h | Oficial 1ª electricista. (mano de obra) | 0.250 | 19.42 | 4.86 |
| % | % | Costes directos complementarios | 2 % | 433.69 | 8.67 |
|  |  | Costes directos |  |  | 442.36 |
