# Interruptor de control de potencia (ICP)

- Propiedad del archivo: CYPE INGENIEROS, S.A.
- Formato: FIEBDC-3/2002
- Divisa: EUR
- Costes indirectos: 3.00 %
- IVA: 21.00 %

## I Instalaciones

### IE Eléctricas

#### IEX Aparamenta

**IEX055** Ud Interruptor de control de potencia (ICP).
Interruptor de control de potencia, poder de corte 6 kA, curva ICP, bipolar (1P+N), intensidad nominal 6 A, 5SJ6506-7FC "SIEMENS", montaje sobre carril DIN. Totalmente montado, conexionado y probado.
Incluye: Montaje y conexionado del elemento.
Criterio de medición de proyecto: Número de unidades previstas, según documentación gráfica de Proyecto.
Criterio de medición de obra: Se medirá el número de unidades realmente ejecutadas según especificaciones de Proyecto.

| Código | Ud | Descripción | Rendimiento | Precio | Importe |
|---|---|---|---|---|---|
| mt35sie002aa | Ud | Interruptor de control de potencia, poder de corte 6 kA, curva ICP, bipolar (1P+N), intensidad nominal 6 A, 5SJ6506-7FC "SIEMENS", montaje sobre carril DIN, según UNE 20317. (material) | 1.000 | 50.89 | 50.89 |
| mo003 | h | Oficial 1ª electricista. (mano de obra) | 0.250 | 22.74 | 5.69 |
| % | % | Costes directos complementarios | 2 % | 56.58 | 1.13 |
|  |  | Costes directos |  |  | 57.71 |
