# Interruptor de control de potencia (ICP)

- Propiedad del archivo: CYPE Ingenieros S.A.
- Formato: FIEBDC-3/2016
- Programa: Generador de precios de la construcción. CYPE Ingenieros, S.A.
- Fecha: 03/07/2024
- Divisa: EUR
- Costes indirectos: 3 %
- IVA: 21 %

## I Instalaciones

### IE Eléctricas

#### IEX Aparamenta

**IEX055** Ud Interruptor de control de potencia (ICP).
Interruptor de control de potencia, poder de corte 6 kA, curva ICP, bipolar (1P+N), intensidad nominal 6 A, 5SJ6506-7FC "SIEMENS", montaje sobre carril DIN. Totalmente montado, conexionado y probado.
Incluye: Montaje y conexionado del elemento.
Criterio de medición de proyecto: Número de unidades previstas, según documentación gráfica de Proyecto.
Criterio de medición de obra: Se medirá el número de unidades realmente ejecutadas según especificaciones de Proyecto.

| Código | Ud | Descripción | Rendimiento | Precio | Importe |
|---|---|---|---|---|---|
| mt35sie002aa | Ud | Interruptor de control de potencia, poder de corte 6 kA, curva ICP, bipolar (1P+N), intensidad nominal 6 A, 5SJ6506-7FC "SIEMENS", montaje sobre carril DIN, según UNE 20317. (material) | 1 | 50.89 | 50.890 |
| mo003 | h | Oficial 1ª electricista. (mano de obra) | 0.25 | 22.74 | 5.685 |
| % | % | Costes directos complementarios | 2 % | 56.575 | 1.132 |
|  |  | Costes directos |  |  | 57.707 |

## Recursos

**mt35sie002aa** Ud Interruptor de control de potencia
Datos técnicos: Coste energético 23.499 MJ; Emisión de CO2 1.264 kg
Residuos:
- embalaje: re150101 Envases de papel y cartón. (componente de residuo); rendimiento 0.033 kg; Código LER 15 01 01; Masa del elemento 1 kg; Volumen 0.001333 m3
