# Interruptor diferencial modular, "SIEMENS"

- Propiedad del archivo: CYPE Ingenieros S.A.
- Formato: FIEBDC-3/2016
- Programa: Generador de precios de la construcción. CYPE Ingenieros, S.A.
- Fecha: 22/10/2024
- Divisa: EUR
- Costes indirectos: 3 %
- IVA: 21 %

## I Instalaciones

### IE Eléctricas

#### IEX Aparamenta

**IEX065** Ud Interruptor diferencial modular, "SIEMENS".
Interruptor diferencial instantáneo, clase AC, bipolar (1P+N), intensidad nominal 16 A, sensibilidad 10 mA, 5SM3111-0 "SIEMENS", montaje sobre carril DIN. Totalmente montado, conexionado y probado.
Incluye: Montaje y conexionado del elemento.
Criterio de medición de proyecto: Número de unidades previstas, según documentación gráfica de Proyecto.
Criterio de medición de obra: Se medirá el número de unidades realmente ejecutadas según especificaciones de Proyecto.

| Código | Ud | Descripción | Rendimiento | Precio | Importe |
|---|---|---|---|---|---|
| mt35sie024aaa | Ud | Interruptor diferencial instantáneo, clase AC, bipolar (1P+N), intensidad nominal 16 A, sensibilidad 10 mA, 5SM3111-0 "SIEMENS", montaje sobre carril DIN, según UNE-EN 61008-1. (material) | 1 | 428.83 | 428.830 |
| mo003 | h | Oficial 1ª electricista. (mano de obra) | 0.25 | 22.74 | 5.685 |
| % | % | Costes directos complementarios | 2 % | 434.515 | 8.690 |
|  |  | Costes directos |  |  | 443.205 |

## Recursos

**mt35sie024aaa** Ud Interruptor diferencial instantáneo
Datos técnicos: Coste energético 23.032 MJ; Emisión de CO2 1.243 kg
Residuos:
- embalaje: re150101 Envases de papel y cartón. (componente de residuo); rendimiento 0.038 kg; Código LER 15 01 01; Masa del elemento 1 kg; Volumen 0.001333 m3
